# Liegestaub - GNM
Angebotsaufforderung (GAEB 90, DA83)
DV-Nummer: 2026-240
Währung: EUR
Auftraggeber: KSW Direktion, Schlösser Gärten und Bauten, Burgplatz 4, 994

## GERÜSTARBEITEN
Datum: 05.03.26

*Hinweis*
Liegestaub - Dachbereiche Goethe-Wohnhaus

Vor Durchführung der denkmalgerechten
Instandsetzungsarbeiten am Ensemble Goethe-Wohnhaus ist
eine fachgerechte Beseitigung biozidbelasteter
Liegestäube
(DDT-Belastung gemäß Gutachten 2017) in den
Dachgeschossen des Vorder- und Hinterhauses
auszuführen.
Die Maßnahme ist Voraussetzung für die Freigabe der
Flächen
für nachfolgende Gewerke und Projektbeteiligte.
Aufgrund der
hohen Schadstoffkonzentrationen ist die Reinigung unter
Einhaltung der entsprechenden Schutzvorschriften als
unmittelbare Vorlaufmaßnahme zur Baumaßnahme zu
realisieren.

GERÜSTARBEITEN

1. Objektbeschreibung und Verwendungszweck
Zur Durchführung der Liegestaubentsorgung in den
Dachbereichen des Goethe-Nationalmuseums ist im
Innenhof
ein Modulgerüst zu errichten. Dieses dient als
zentraler
Zugangsweg für Personal und Material sowie als Basis
für die
Entsorgungslogistik (Schadstoffausbringung).

2. Technische Ausführung des Gerüstsystems
Errichtung eines freistehenden Modulgerüstes. Sofern
erforderlich, kann eine Verankerung an der historischen
Fassade vorgenommen werden; hierbei sind die
Anforderungen
des Denkmalschutzes zwingend zu beachten (Abstimmung
der
Ankerpunkte mit Bauleitung).
Das Gerüst ist mit einem Wandabstand von ca. 0,80 m
bis 1,00
m zum Gebäude aufzustellen mit Integration eines
Treppenaufgangs für den sicheren Personenzugang.
Installation
eines Bauaufzugs (Lastenaufzug) zur Beförderung von
Sanierungsmaterial, Bauschutt und kontaminiertem
Sauggut.
Die Anbindung an die Baustellenbereiche erfolgt über
zwei sich
gegenüberliegende Dachgauben im Innenhof. Die Übergänge
vom Gerüst durch die Gauben in das Dachgeschoss sind
fachgerecht mit Absturzsicherungen zu versehen, um
einen
lückenlosen Schutz zwischen Sanierungsbereich und
Gerüststruktur zu gewährleisten.
Das Modulgerüst muss in jeder Ebene mit
vorschriftsmäßigen
Absturzsicherungen (Geländer, Zwischenholm, Bordbrett)
ausgestattet sein.

Der Zugang zum Innenhof erfolgt über eine historische
Torfahrt.
Diese ist nicht mit Fahrzeugen befahrbar. Manueller
Transport:
Sämtliches Gerüstmaterial sowie die Aufzugskomponenten
müssen händisch oder mit geeigneten kleinteiligen
Hilfsmitteln
(z. B. Rollwagen) durch die Torfahrt in den Hof
transportiert
werden. Der Bieter hat diesen logistischen Mehraufwand
bei der
Kalkulation zu berücksichtigen.

Der für den Aufbau und den Betrieb des Aufzugs
benötigte
Baustrom wird durch den Auftraggeber (bauseits) zur
Verfügung
gestellt.

Be- und Entladen erfolgt von der Straße aus
(Frauenplan)
Unebenen Untergrund (Natursteinpflaster) beachten

*Hinweis*
Allgemeines

Es gelten alle einschlägigen Normen und technischen
Regeln in
der zum Vertragsschluss gültigen Fassung
einschließlich der
Änderungen, Berichtigungen und Beiblätter.
Außerdem sind die Werks- und Verarbeitungsrichtlinien
der
Hersteller zu beachten und einzuhalten.
Es gilt weiter die VOB, Teil A, B, und C.
Soweit in der Leistungsbeschreibung auf Technische
Spezifikationen, z. B. nationale Normen, mit denen
Europäische
Normen umgesetzt werden, europäische technische
Zulassungen, gemeinsame technische Spezifikationen,
internationale Normen, Bezug genommen wird, werden auch
ohne den ausdrücklichen Zusatz: "oder gleichwertig",
immer
gleichwertige Technische Spezifikationen in Bezug
genommen.
Leitprodukte sind keine Vorgaben und dienen
ausschließlich der
Orientierung und ergänzenden technischen Beschreibung.

Angaben zu Produkten

Angegebenen Produkte in den Positionen gelten als
Leitprodukt
für die jeweilige Produktgruppe.
Angebotene Fabrikate müssen gleichwertig und
systemkonform
sein, auf weitere Angaben von Produkten wird
verzichtet.
Wenn in den auszufüllenden Feldern "Fabrikat und Typ"
keine
Angabe diesbezüglich gemacht wurde, gilt das
ausgeschriebene
Produktsystem als angeboten.
Sofern in den Positionen des Leistungsverzeichnisses
nicht
anders beschrieben ist das "Liefern und Einbauen"
immer mit
einzukalkulieren.

**1 Gerüstturm, Modulgerüst, LK 3**
Modulgerüst im Innenhof mit Treppenaufgang liefern und
aufbauen. Das Gerüst dient zur Erschließung der
Baustellenbereiche im Dachgeschoss (Zugang über 2
Gauben)
mit einem Treppenaufgang und einem Materialaufzug
(gesonderte POS) mit Haltepunkten in 2 Etagen. Eine
Wandbefestigung ist 3-seitig möglich. Alle Etagen
benötigen
einen Umlaufenden Absturzschutz. Die Zugänge über
Konsolen
zu den Fenstern sind einen allseitigen Absturzschutz
bis zur
Gaube zu versehen. Die Aufstellfläche (Pflaster) ist
zu schützen
inkl. Ausgleich auf unebener Oberfläche.

Grundfläche:  ca. 3,10x3,0m
Lastklasse:  3
Wandabstand: ca. 1,00m (allseitig)
Gesamthöhe: ca. 5x2,0m+ Fuß = ca. 10,50m
Arbeitshöhe:  ca. 4x2,0+ Fuß = ca. 8,50m
Treppe:  gleichläufig, 4 Etagen
Zugänge :  2 Stück (ca. 7m u. 8,5m)
Aufstellfläche: Unterlage Bohlen/ Tafeln
Leitprodukt:  DOKA Modulgerüst
Menge: 10,500 m

**2 Modulgerüst, Gebrauchsüberlassung**
Gebrauchsüberlassung Gerüstturm mit Treppe

Mietzeit: 8 Wochen
Menge: 84,000 mWo

**3 Materialaufzug, 3 kN**
Materialaufzug mit einer Ladestelle am Boden und 2
Haltestellen, einschl. vorschriftsmäßiger Sicherung,
An- und Ab
transport, Montage und Demontage. Personentransport ver
boten.

Nutzhöhe: ca. 8,50m
Zugänge : 2 Stück (ca. 7m u. 8,5m)
Bühnengröße: 1,40 / 0,75 m
Nutzlast:  3 kN
Leitprodukt: GEDA 300z
Menge: 1,000 St

**4 Mietgebühr Materialaufzug, 3 kN**
Gebühr für Miete für Materialaufzug, inkl.
Maschinenbruchver
sicherung; pro angefangene Woche.

Mietzeit: 8 Wochen
Menge: 8,000 StWo

**5 Gerüstbekleidung mit Schutznetz**
Vollflächige Gerüstbekleidung gemäß DIN 4420-1 mit
Schutz
netz.

Farbe: weiß
Menge: 134,000 m²

**6 Schutznetz Vorhaltung**
Gebrauchsüberlassung vollflächige Gerüstbekleidung mit
Schutznetz;

Gebrauchsüberlassung:  8 Wochen
Menge: 1072,000 m²Wo

**7 Konsolgerüst auskrag. Traufe Bauteile, 70cm**
Gerüstverbreiterung/Konsolgerüst vom Gerüst über die
Traufe
zur Gaube mit allseitigem Absturzschutz, Lastklasse
wie Haupt
position.

Konsolentiefe : 0,70 mm
Konsolenbreite : mind. 1,40
Menge: 2,000 Stk

**8 Konsolengerüst 70cm, Gebrauchsüberlassung**
Gebrauchsüberlassung Konsolengerüst

Gebrauchsüberlassung : 8 Wochen
Menge: 16,000 mWo

**9 Übergang Gerüst/ Gaube**
Übergang vom Konsolengerüst zu Gaube aus trittfester
Holztafel liefern auf Maß zuschneiden und auf am Gerüst
befestigen. Am Ende der Baumaßnahme entsorgen.

Material:  Seekiefer
Stärke: mind. 30mm
Maße: ca. 75x45cm
Menge: 2,000 mWo

**10 Mehraufwand Materialtransporte**
Vergütung für den Mehraufwand des händischen
Materialtransportes von der Straßen-, bzw. Ladekante
bis zum
Innenhof u. zurück.
Menge: 1,000 Psch

*Hinweis*
Für nicht voraussehbare, evtl. erforderliche Arbeiten,
die nicht im Leistungsverzeichnis erfaßt sind und nur
auf ausdrückliche Anweisung und gegen Nachweis zur
Ausführung kommen, werden Stundenlohnarbeiten
eingesetzt.
Nachweise sind nach Ausführung innerhalb 48 Stunden zur
Unterschrift vorzulegen/zuzusenden (auch per Email), zu
nummerieren und müssen enthalten:
Name und Berufsbezeichnung des Ausführenden, Datum,
Zeitaufwand und Erläuterungen der ausgeführten
Arbeiten.
Nach dieser Frist vorgelegte Belege und von der
Bauleitung nicht abgezeichnete Belege werden
nachträglich nicht anerkannt.
Benötigte Materialien sind nach den Lieferpreisen des
LV abzurechnen.
Stundenlöhne für Meister und Ingenieure
(Aufsichtspersonen) werden nicht gesondert vergütet. In
den angegebenen Stundenlöhnen sind alle Nebenkosten und
Zuschläge enthalten.
Gerätekosten verstehen sich einschließlich der
Betriebsstoffe sowie aller Zuschläge, jedoch ohne
Mehrwertsteuer. An- und Abtransport der Geräte sind in
den Preisen enthalten.
Vergütet werden nur Geräte mit einer
Verbrauchsaufnahme von
mehr als 4 kW, kleinere Maschinen wie Bohr- und
Abbruchhammer, Sägen und Trennschleifer werden nicht
gesondert vergütet und sind in die Lohnkosten
einzurechnen.

**11 Gerüstumbau**
Anfahrt und Umbau des Gerüstes nach Bedarf
Menge: 10,000 h

USt %: 19,00
